# PRESUTFG

- Propiedad del archivo: SOFT S.A.
- Formato: FIEBDC-3/2002
- Programa: Presto 8.8
- Fecha de los precios: 18/03/2026
- Divisa: EUR
- Código: PRESUTFG (05/03/2026)
Importe: 129505.67

## 01 ACTUACIONES PREVIAS
Importe: 4005.41

**01.01** m2 Demolición de tabiqueríatabique de ladrill
34.91 m2 × 15.63 = 545.64
Demolición de tabiquería de ladrillo hueco, con medios manuales, con retirada de escombros y carga, sin incluir transporte a vertedero.

| Medición | Uds. | Largo | Alto | Parcial |
|---|---|---|---|---|
|  | 1 | 3.58 | 2.4 | 8.59 |
|  | 1 | 9.51 | 2.4 | 22.82 |
|  | 1 | 1.4 | 2.5 | 3.50 |
| Total |  |  |  | 34.91 |

**01.02** u Levnt carp 3m2 sin aprov
5 u × 153.97 = 769.85
Levantado de carpintería, incluso marcos, hojas y accesorios de hasta 3m2, con retirada de escombros y carga, sin incluir transporte a vertedero, según NTE/ADD-18.

**01.03** u Levnt carp 3 a 6m2 sin aprov
1 u × 279.4 = 279.40
Levantado de carpintería, incluso marcos, hojas y accesorios de de 3 a 6m2, con retirada de escombros y carga, sin incluir transporte a vertedero, según NTE/ADD-18.

**01.04** u Levnt inodoro
2 u × 54.66 = 109.32
Levantado de inodoro y accesorios, sin recuperación del material con retirada de escombros y carga, sin incluir transporte a vertedero, según NTE/ADD-1

**01.05** u Levnt lavabo
2 u × 83.41 = 166.82
Levantado de lavabo y accesorios, sin recuperación del material con retirada de escombros y carga, sin incluir transporte a vertedero, según NTE/ADD-1

**01.06** m2 Demol pav bald c man
72.5 m2 × 15.83 = 1147.68
Demolición de pavimentos de baldosa cerámica, realizada a mano, retirada de escombros y carga, sin incluir transporte a vertedero, según NTE/ADD-10.

**01.07** m3 Transporte de residuos
15 m3 × 65.78 = 986.70
Transporte de residuos de demolición de tabiquería y carpintería con camión volquete de carga máxima 10 t y velocidad media de 45 km/h, a una distancia de 10 km a vertedero o planta de tratamiento autorizada, considerando tiempos de ida, vuelta y descarga, sin incluir los medios de carga ni el tiempo de espera del camión para la carga.

## 02 ALBAÑILERÍA
Importe: 14848.85

**02.01** u Ayuda de albañilería inst. fontanería local
1 u × 404.44 = 404.44
Ayuda de albañilería a instalación de fontanería por local (con una superficie construida media de 200 m2) incluyendo mano de obra en carga y descarga, materiales, apertura y tapado de rozas, recibidos, remates y ayudas a acometida, tubo de alimentación, batería de contadores, grupo de presión, depósito, montantes, accesorios y piezas especiales, i/p.p. de elementos comunes, material auxiliar, limpieza y medios auxiliares. (10% sobre instalación de fontanería). Medido por unidad de local.

**02.02** u Ayuda de albañilería inst. eléctrica del local
1 u × 566.54 = 566.54
Ayuda de albañilería a instalación de electricidad por local (con una superficie construida media de 200 m2) incluyendo mano de obra en carga y descarga, materiales, apertura y tapado de rozas, recibidos, remates y ayudas a puesta a tierra, caja general de protección, línea general de alimentación, centralización de contadores, derivaciones individuales y cuadros de mando y protección, i/p.p. de elementos comunes, limpieza y medios auxiliares.(20% sobre instalación de electricidad). Medido por unidad de local.

**02.03** u Ayuda albañilería inst. aire acondicionado local
1 u × 468.64 = 468.64
Ayuda de albañilería a instalaciones de aire acondicionado por local (con una superficie construida media de 200 m2) y su parte correspondiente de zonas comunes, incluyendo mano de obra en carga y descarga, materiales, apertura y tapado de rozas, recibidos, limpieza, remates y medios auxiliares (10% s/instalación de aire acondicionado).

**02.04** m2 Trasdosado autoportante acústico
81.34 m2 × 91.03 = 7404.38
Trasdosado autoportante acustico formado por montantes separados 600 mm. y canales de perfiles de chapa de acero galvanizado de 46 mm., atornillado por la cara externa dos placas de yeso laminado de 15 mm. de espesor con un ancho total de 76 mm., Incluso lamina tipo MAD4 entre placas de yeso laminado, Lana Mineral de 50 kg/m3 de densidad y 40 mm de espesor, p.p. de tratamiento de huecos, paso de instalaciones, tornillería, pastas de agarre y juntas, cintas para juntas, anclajes para suelo y techo, limpieza y medios auxiliares. Totalmente terminado y listo para imprimar y pintar o decorar. Según NTE-PTP, UNE 102040 IN y ATEDY. Medido deduciendo los huecos. Esta pared se unira al techo aislante.

| Medición | Uds. | Largo | Alto | Parcial |
|---|---|---|---|---|
|  | 1 | 13.42 | 3.47 | 46.57 |
|  | 1 | 10.02 | 3.47 | 34.77 |
| Total |  |  |  | 81.34 |

**02.05** m2 Tabiquería placas de yeso laminado 76/600mm
100.29 m2 × 50.27 = 5041.58
Tabique autoportante 15+46+15, formado por una estructura de perfiles de chapa de acero galvanizado de 46 cm. de ancho a base de montantes (elementos verticales) separados 600 mm. entre ellos y canales (elementos horizontales) a cada lado de la cual se atornillan una placa de yeso laminado Pladur tipo N de 15 mm. de espesor (UNE 102.023) dando un ancho total del tabique terminado de 76 mm., incluso anclajes para suelo y techo, replanteo auxiliar, nivelación, tornillería, anclajes, recibido de cajas para mecanismos sobre la placa, encintado, tratamiento de juntas, totalmente terminado.

| Medición | Uds. | Largo | Alto | Parcial |
|---|---|---|---|---|
|  | 1 | 7.9 | 3.47 | 27.41 |
|  | -1 | 1.03 | 2.05 | -2.11 |
|  | 1 | 2.56 | 3.47 | 8.88 |
|  | -1 | 1.78 | 2.05 | -3.65 |
|  | 1 | 2.58 | 2.5 | 6.45 |
|  | 1 | 4.27 | 3.47 | 14.82 |
|  | -1 | 0.93 | 2.05 | -1.91 |
|  | 1 | 4.58 | 3.47 | 15.89 |
|  | -1 | 0.93 | 2.05 | -1.91 |
|  | 1 | 4.35 | 2.4 | 10.44 |
|  | -2 | 0.93 | 2.05 | -3.81 |
|  | 1 | 2.16 | 2.4 | 5.18 |
|  | 1 | 3.78 | 2.4 | 9.07 |
|  | 1 | 7.27 | 2.4 | 17.45 |
|  | -1 | 0.93 | 2.05 | -1.91 |
| Total |  |  |  | 100.29 |

**02.06** m2 Cajeado A/A
5 m2 × 67.15 = 335.75
Cajeado para unidad exterior realizado con placa simple de yeso laminado de 15 anclado a montantes y canales metálicos.

**02.07** m2 Fabrica ladrillo perforado (30/03/2026)
9.02 m2 × 69.57 = 627.52
Fábrica para revestir, de 11.5cm de espesor, realizada con ladrillos cerámicos perforados de 24x11.5x9cm, aparejados a soga y recibidos con mortero de cemento M-5, con juntas de 1cm de espesor, incluso replanteo, nivelación y aplomado, parte proporcional de enjarjes, mermas y roturas, humedecido de las piezas y limpieza, considerando un 3% de pérdidas y un 20% de mermas de mortero, según DB SE-F del CTE y NTE-FFL.

| Medición | Uds. | Largo | Alto | Parcial |
|---|---|---|---|---|
|  | 1 | 2.6 | 3.47 | 9.02 |
| Total |  |  |  | 9.02 |

## 03 REVESTIMIENTOS
Importe: 31993.29

**03.02** m2 Solado de gres porcelánico
61.5 m2 × 55.38 = 3405.87
Pavimento interior de piezas de gres porcelánico esmaltado, de 400x600x10 mm, gama media, capacidad de absorción de agua E<0,5%, grupo BIa, según UNE-EN 14411, con resistencia al deslizamiento 35<Rd<=45 según UNE 41901 EX y resbaladicidad clase 2 según CTE. SOPORTE: de mortero de cemento. COLOCACIÓN: en capa fina y mediante encolado simple con adhesivo cementoso, C1 TE, según UNE-EN 12004, con deslizamiento reducido y tiempo abierto ampliado. REJUNTADO: con mortero de juntas cementoso tipo L, color blanco, en juntas de 2 mm de espesor.
nota Cymes: se valora PYM NESTIER ANTRACITA

**03.03** m2 Pav.de goma
49 m2 × 20.73 = 1015.77
Pavimento de goma adecuado para uso deportivo, generalmente de 3 a 5 cm de espesor. Las estructuras de los sacos estarán completamente aisladas de paredes y suelo, evitando anclajes rígidos. Se usarán sistemas antivibratorios en los pilares de apoyo para reducir la transmisión de golpes a la estructura y evitar ruidos en la vivienda superior.
nota Cymes: se valora la colocacion de pavimento.

**03.04** m2 Pavimento laminado madera
22 m2 × 112.45 = 2473.90
Tarima flotante de Elondo de 90/100 mm. de ancho y 15 mm. de espesor clase extra (s/UNE 56809-1), machihembrada en sus cuatro lados, sin barnizar, colocadas con clips cada 70 cm., sobre lámina de polietileno celular de 2 mm. de espesor con film de polietileno de 0,2 mm. incorporado con barrera anti-vapor, colocado sobre recrecido de piso, sin incluir éste, i/p.p. de recortes y rodapié del mismo material, s/NTE-RSR-13, con marcado CE y DdP (declaración de prestaciones) según Reglamento UE 305/2011, medida la superficie ejecutada.

**03.05** m2 Alicatado s/modelo franquicia
94.73 m2 × 56.11 = 5315.30
Revestimiento interior según modelo de franquicia en paramentos verticales de aseos y vestuarios.COLOCACIÓN: en capa fina y mediante encolado simple con adhesivo en dispersión normal, D1, según UNE-EN 12004. REJUNTADO: con mortero de juntas cementoso mejorado, con absorción de agua reducida y resistencia elevada a la abrasión tipo CG 2 W A, color blanco, en juntas de 3 mm de espesor. Incluso crucetas de PVC. Incluso piezas especiales y resolución de puntos singulares.
nota Cymes: se valora 60X60 CEMENTUM CERBON RT de Marazzi

| Medición | Uds. | Largo | Alto | Parcial |
|---|---|---|---|---|
|  | 1 | 10 | 1.5 | 15.00 |
|  | -1 | 0.9 | 1.5 | -1.35 |
|  | 1 | 16.26 | 1.5 | 24.39 |
|  | -1 | 0.93 | 1.5 | -1.40 |
|  | 1 | 16.7 | 1.5 | 25.05 |
|  | -1 | 0.93 | 1.5 | -1.40 |
|  | 1 | 2.93 | 1.5 | 4.40 |
|  | -1 | 0.93 | 1.5 | -1.40 |
|  | 1 | 0.77 | 1.5 | 1.16 |
|  | 1 | 11.05 | 1.5 | 16.58 |
|  | -1 | 0.93 | 1.5 | -1.40 |
|  | 1 | 11 | 1.5 | 16.50 |
|  | -1 | 0.93 | 1.5 | -1.40 |
| Total |  |  |  | 94.73 |

**03.06** m2 Falso techo acústico (30/03/2026)
72.15 m2 × 184.23 = 13292.19
Falso techo continuo sujeto con varilla metálica anclada a la vigueta y estructura metálica, usando silent-blocks. Se instalará un techo continuo de doble placa de cartón-yeso de 15 mm, con lana de roca de 70 kg/m³ en la cámara entre las placas y el forjado. Las juntas de las placas no deben coincidir, y el perímetro del techo debe ser elástico y estanco. La cámara entre techo y forjado será de al menos 40-50 cm, siempre por debajo de la vigas colgadas. Se recomienda un tratamiento fonoabsorbente, cubriendo al menos el 50% de la sala con material tipo Basotec para evitar la reverberación.
nota Cymes: se valora material tipo Basotec para evitar la reverberación.
.

**03.07** m2 Falso techo continuo
23 m2 × 46.57 = 1071.11
Falso techo continuo suspendido, liso, 12,5+27+27, situado a una altura menor de 4 m, con nivel de calidad del acabado estándar (Q2), constituido por: ESTRUCTURA: estructura metálica de acero galvanizado de maestras primarias 60/27 mm con una modulación de 1000 mm y suspendidas de la superficie soporte de hormigón con cuelgues combinados cada 900 mm, y maestras secundarias fijadas perpendicularmente a las maestras primarias con conectores tipo caballete con una modulación de 500 mm; PLACAS: una capa de placas de yeso laminado A / UNE-EN 520 - 1200 / longitud / 12,5 / con los bordes longitudinales afinados. Incluso banda autoadhesiva desolidarizante, fijaciones para el anclaje de los perfiles, tornillería para la fijación de las placas, pasta de juntas, cinta microperforada de papel y accesorios de montaje.

**03.08** m2 Falso techo registrable
51.5 m2 × 48.28 = 2486.42
Falso techo registrable de placas de yeso laminado de 120x60cm. y 10 mm. de espesor, suspendido de perfilería vista, i/p.p. de elementos de remate, accesorios de fijación y montaje y desmontaje de andamios, terminado y listo para pintar, s/NTE-RTP-17, medido deduciendo huecos superiores a 2 m2. Doble placa de yeso laminado, pasta de juntas, accesorios de fijación y perfilería con marcado CE y DdP (Declaración de prestaciones) según Reglamento (UE) 305/2011.

**03.09** m2 Falso techo registrable rockfon
49 m2 × 48.28 = 2365.72
constituido por: ESTRUCTURA: perfilería vista T 15, con suela de 15 mm de anchura, de acero galvanizado, color blanco, comprendiendo perfiles primarios y secundarios, suspendidos del forjado o elemento soporte con varillas y cuelgues; PANELES: paneles acústicos autoportantes de lana de roca, modelo Blanka "ROCKFON", compuestos por módulos de 600x600x20 mm, con una capa de pintura en la cara vista y un velo mineral en la cara opuesta; acabado liso, color blanco, con canto recto A15. Incluso perfiles angulares, fijaciones para el anclaje de los perfiles y accesorios de montaje.

**03.10** m2 Enfoscado
9.02 m2 × 33.08 = 298.38
Enfoscado maestreado fratasado, con mortero de cemento M-5 en paramento vertical exterior, según NTE-RPE-8.

| Medición | Uds. | Largo | Alto | Parcial |
|---|---|---|---|---|
|  | 1 | 2.6 | 3.47 | 9.02 |
| Total |  |  |  | 9.02 |

**03.11** m2 Guarnecido y enlucido
7.8 m2 × 34.44 = 268.63
Guarnecido maestreado, y enlucido, realizado con pasta de yeso YG/L sobre paramentos verticales, acabado manual con llana, incluso limpieza y humedecido del soporte, según NTE/RPG10.

| Medición | Uds. | Largo | Alto | Parcial |
|---|---|---|---|---|
|  | 1 | 2.6 | 3 | 7.80 |
| Total |  |  |  | 7.8 |

## 04 CARPINTERÍA (05/03/2026)
Importe: 24343.79

**04.01** u Puerta interior abatible de madera 82,5 (23/03/2026)
5 u × 1104.63 = 5523.15
Puerta de paso ciega de madera lisa, RAAL 9005 , moldura serie recta, con hoja de dimensiones 825x2030 mm., suministrada en block que incluye hoja, cerco, tapajuntas de DM de 10 cm de mismo color que puerta , resbalón y herraje de colgar, con manillas de latón, colocada sobre precerco de pino de dimensiones 70x30 mm. Totalmente terminada con p.p. de medios auxiliares.

**04.02** u Puerta interior abatible de madera 92,5 (23/03/2026)
1 u × 1104.63 = 1104.63
Puerta de paso ciega de madera lisa, RAAL 9005 , moldura serie recta, con hoja de dimensiones 925x2030 mm., suministrada en block que incluye hoja, cerco, tapajuntas de DM de 10 cm de mismo color que puerta , resbalón y herraje de colgar, con manillas de latón, colocada sobre precerco de pino de dimensiones 70x30 mm. Totalmente terminada con p.p. de medios auxiliares.

**04.03** u Puerta interior corredera de madera (23/03/2026)
1 u × 1243.53 = 1243.53
Puerta de paso ciega de madera lisa, RAAL 9005, moldura serie recta, con hoja de dimensiones 850x2030 mm., suministrada en block que incluye hoja, cerco, tapajuntas de DM de 10 cm de mismo color que puerta, resbalón y herraje de colgar, con manillas de latón, colocada sobre precerco de pino de dimensiones 70x30 mm. Totalmente terminada con p.p. de medios auxiliares. 1 1,00

**04.04** m2 Tablero fenólico HPL (23/03/2026)
5.25 m2 × 514.61 = 2701.70
Tablero fenólico HPL, de 13 mm de espesor, color a elegir; estructura soporte de aluminio anodizado y herrajes de acero inoxidable AISI 316L.7

| Medición | Uds. | Largo | Alto | Parcial |
|---|---|---|---|---|
|  | 1 | 0.43 | 2.2 | 0.95 |
|  | 1 | 1 | 2 | 2.00 |
|  | 1 | 0.92 | 2.5 | 2.30 |
| Total |  |  |  | 5.25 |

**04.05** m2 Encimera tablero fenólico (23/03/2026)
0.91 m2 × 407.45 = 370.78
Encimera de tablero fenólico HPL, de 13 mm de espesor, color a elegi, con formación de hueco, copete, embellecedor y remates.

| Medición | Uds. | Largo | Parcial |
|---|---|---|---|
|  | 1 | 0.58 | 0.58 |
|  | 1 | 0.33 | 0.33 |
| Total |  |  | 0.91 |

**04.06** u Vestíbulo acústico (31/03/2026)
1 u × 13400 = 13400.00
Vestíbulo acústico compuesto por 1 fijo una puerta abatible con hoja de 92,5cm y una puerta corredera automática con hoja de 120cm. Formada por carpinteria de aluminio, y doble acristalamiento tipo SONOR 8+10+8 (Laminar acustico) incluso junquillos, galce, juntas de estanqueidad de EPDM, manilla y herrajes, según UNE-EN 14351-1; transmitancia térmica del marco: Uh,m = desde 5,7 W/(m²K); espesor máximo del acristalamiento: 26 mm, con clasificación a la permeabilidad al aire clase 4, según UNE-EN 12207, clasificación a la estanqueidad al agua clase 9A, según UNE-EN 12208, y clasificación a la resistencia a la carga del viento clase C5, según UNE-EN 12210, sin premarco y sin persiana, patillas de anclaje para la fijación de la carpintería, sellador adhesivo y silicona neutra para sellado peri- metral de las juntas exterior e interior, entre la carpintería y la obra.

**04.07** u Carpintería fachada (05/03/2026)
0 u
Vidrio fijo en fachada de 240 x 250 cm formado por carpinteria de aluminio, y doble acristalamiento tipo SONOR 8+10+8(Laminar acustico) incluso junquillos, galce, juntas de estanqueidad de EPDM, según UNE-EN 14351-1; transmitancia térmica del marco: Uh,m = desde 5,7 W/(m²K); espesor máximo del acristalamiento: 26 mm, con clasificación a la permeabilidad al aire clase 4, según UNE-EN 12207, clasificación a la estanqueidad al agua clase 9A, según UNE-EN 12208, y clasificación a la resistencia a la carga del viento clase C5, según UNE-EN 12210, sin premarco y sin persiana, patillas de anclaje para la fijación de la carpintería, sellador adhesivo y silicona neutra para sellado peri- metral de las juntas exterior e interior, entre la carpintería y la obra.

## 05 FONTANERÍA
Importe: 13458.63

**05.01** u Punto de consumo F-C lavavo
4 u × 170.72 = 682.88
Instalación de fontanería para un lavabo, realizada con tubería multicapa UPONOR UNIPIPE PERT-AL-PERT o similar para la red de agua fría y caliente, utilizando el sistema UPONOR M-Fitting para su conexión, con tubería de PVC serie C de diámetro 32 mm. para la red de desagüe y bote sifónico individual, totalmente terminada según CTE/ DB-HS 4 suministro de agua, sin incluir los aparatos sanitarios ni grifería.

**05.02** u Punto de consumo F-C ducha
4 u × 226.6 = 906.40
Instalación de fontanería para ducha, realizada con tubería multicapa UPONOR UNIPIPE PERT-AL-PERT o similar para la red de agua fría y caliente, utilizando el sistema UPONOR M-Fit- ting para su conexión, con tubería de PVC serie C de diámetro 32 mm. para la red de desagüe y bote sifónico individual, totalmente terminada según CTE/ DB-HS 4 suministro de agua, sin incluir los aparatos sanitarios ni grifería.

**05.03** u Punto de consumo frio inodoro
3 u × 113.67 = 341.01
Instalación de fontanería para un inodoro, realizada con tubería multicapa UPONOR UNIPIPE PERT-AL-PERT o similar para la red de agua fría, utilizando el sistema UPONOR M-Fitting para su conexión, con p.p de bajante de PVC serie C de diámetro 110 mm. y manguetón de enlace para inodoro, totalmente terminada según CTE/ DB-HS 4 suministro de agua, sin incluir los aparatos sanitarios ni grifería.

**05.04** m Tubería para instalación interior, colocada superficialmente y f
145 m × 9.32 = 1351.40
Suministro y colocación de tubería para instalación interior, colocada superficialmente y fijada al paramento, formada por tubo de polietileno reticulado (PE-Xa), serie 5, de 20 mm de diámetro exterior, PN=10 atm y 1,9 mm de espesor, suministrado en rollos. Incluso material auxiliar para montaje y sujeción a la obra, accesorios y piezas especiales.
Incluye: Replanteo. Colocación y fijación de tubo y accesorios.
Criterio de medición de proyecto: Longitud medida según documentación gráfica de Proyecto.
Criterio de medición de obra: Se medirá la longitud realmente ejecutada según especificaciones de Proyecto.

| Medición | Uds. | Parcial |
|---|---|---|
| Agua fría | 31 | 31.00 |
| Derivación de aparato - Agua fría | 45 | 45.00 |
| Agua caliente | 21 | 21.00 |
| Derivación de aparato - Agua caliente | 33 | 33.00 |
| Recirculación | 15 | 15.00 |
| Total |  | 145 |

**05.05** m Tubería para instalación interior, colocada superficialmente y f
25 m × 13.12 = 328.00
Suministro y colocación de tubería para instalación interior, colocada superficialmente y fijada al paramento, formada por tubo de polietileno reticulado (PE-Xa), serie 5, de 25 mm de diámetro exterior, PN=10 atm y 2,3 mm de espesor, suministrado en rollos. Incluso material auxiliar para montaje y sujeción a la obra, accesorios y piezas especiales.
Incluye: Replanteo. Colocación y fijación de tubo y accesorios.
Criterio de medición de proyecto: Longitud medida según documentación gráfica de Proyecto.
Criterio de medición de obra: Se medirá la longitud realmente ejecutada según especificaciones de Proyecto.

| Medición | Uds. | Parcial |
|---|---|---|
| Agua fría | 7 | 7.00 |
| Agua caliente | 18 | 18.00 |
| Total |  | 25 |

**05.06** m Tubería para instalación interior, colocada superficialmente y f
30 m × 23.63 = 708.90
Suministro y colocación de tubería para instalación interior, colocada superficialmente y fijada al paramento, formada por tubo de polipropileno copolímero random (PP-R), serie 5, PN=20 atm, de 32 mm de diámetro exterior y 2,9 mm de espesor. Incluso material auxiliar para montaje y sujeción a la obra, accesorios y piezas especiales.
Incluye: Replanteo. Colocación y fijación de tubo y accesorios.
Criterio de medición de proyecto: Longitud medida según documentación gráfica de Proyecto.
Criterio de medición de obra: Se medirá la longitud realmente ejecutada según especificaciones de Proyecto.

| Medición | Uds. | Parcial |
|---|---|---|
| Derivación particular - Agua fría | 30 | 30.00 |
| Total |  | 30 |

**05.07** Ud Válvula de corte de local húmedo de esfera de latón niquelado pa
12 Ud × 20.82 = 249.84
Suministro y colocación de válvula de corte de local húmedo de esfera de latón niquelado para roscar de 3/4".
Incluye: Replanteo. Colocación, conexionado y comprobación de su correcto funcionamiento.
Criterio de medición de proyecto: Número de unidades previstas, según documentación gráfica de Proyecto.
Criterio de medición de obra: Se medirá el número de unidades realmente ejecutadas según especificaciones de Proyecto.

| Medición | Uds. | Parcial |
|---|---|---|
| Agua fría | 6 | 6.00 |
| Agua caliente | 6 | 6.00 |
| Total |  | 12 |

**05.08** Ud Válvula de corte de esfera de latón niquelado para roscar de 1".
2 Ud × 29.98 = 59.96
Suministro y colocación de válvula de corte de esfera de latón niquelado para roscar de 1".
Incluye: Replanteo. Colocación, conexionado y comprobación de su correcto funcionamiento.
Criterio de medición de proyecto: Número de unidades previstas, según documentación gráfica de Proyecto.
Criterio de medición de obra: Se medirá el número de unidades realmente ejecutadas según especificaciones de Proyecto.

| Medición | Uds. | Parcial |
|---|---|---|
| Agua fría | 1 | 1.00 |
| Agua caliente | 1 | 1.00 |
| Total |  | 2 |

**05.09** Ud Válvula de corte de esfera de latón niquelado para roscar de 1 1
1 Ud × 39.69 = 39.69
Suministro y colocación de válvula de corte de esfera de latón niquelado para roscar de 1 1/4".
Incluye: Replanteo. Colocación, conexionado y comprobación de su correcto funcionamiento.
Criterio de medición de proyecto: Número de unidades previstas, según documentación gráfica de Proyecto.
Criterio de medición de obra: Se medirá el número de unidades realmente ejecutadas según especificaciones de Proyecto.

| Medición | Uds. | Largo | Parcial |
|---|---|---|---|
| Agua fría | 1 | 1 | 1.00 |
| Total |  |  | 1 |

**05.10** Ud Valvulería y elementos necesarios para el correcto funcionamient (30/03/2026)
1 Ud × 370.31 = 370.31
Suministro y colocación de valvulería y elementos necesarios para el correcto funcionamiento de la instalación, tales como: manómetros, termómetros, sondas, válvulería, purgadores y filtros, así como adicionales necesarios para ello. Incluso elementos de montaje y accesorios necesarios para su correcto funcionamiento.
Incluye: Replanteo. Colocación. Conexionado. Comprobación de su correcto funcionamiento.
Criterio de medición de proyecto: Número de unidades previstas, según documentación gráfica de Proyecto.
Criterio de medición de obra: Se medirá el número de unidades realmente ejecutadas según especificaciones de Proyecto.

**05.11** Ud Descalcificador bibloc con mando por tiempo de cinco ciclos, ros
1 Ud × 2200.78 = 2200.78
Suministro y colocación de descalcificador bibloc con mando por tiempo de cinco ciclos, rosca de 1", presión de trabajo de 1,5 a 6 bar, caudal de 6,0 m³/h, de 990x630x1950 mm, formado por botella de poliéster reforzado y depósito de sal. Incluso elementos y accesorios necesarios para la correcta instalación y funcionamiento. Incluso tubos entre los distintos elementos y accesorios, llaves de paso de esfera de latón niquelado, filtro de cartucho, electroválvula, tubería de desagüe y grifo para vaciado.
Incluye: Replanteo. Colocación y fijación del descalcificador. Colocación y fijación de tuberías y accesorios. Conexionado. Comprobación de su correcto funcionamiento.
Criterio de medición de proyecto: Número de unidades previstas, según documentación gráfica de Proyecto.
Criterio de medición de obra: Se medirá el número de unidades realmente ejecutadas según especificaciones de Proyecto.

**05.12** Ud Termo eléctrico para el servicio de A.C.S., mural vertical, resi
1 Ud × 307.18 = 307.18
Suministro y colocación de termo eléctrico para el servicio de A.C.S., mural vertical, resistencia blindada, capacidad 100 l, potencia 2,2 kW, de 913 mm de altura y 450 mm de diámetro, formado por cuba de acero vitrificado, aislamiento de espuma de poliuretano, ánodo de sacrificio de magnesio. Incluso válvula de seguridad antirretorno, llaves de corte de esfera, latiguillos flexibles, tanto en la entrada de agua como en la salida. Totalmente montado, conexionado y probado.
Incluye: Replanteo del aparato. Fijación en paramento mediante elementos de anclaje. Colocación del aparato y accesorios. Conexionado con las redes de conducción de agua, eléctrica y de tierra. Puesta en marcha.
Criterio de medición de proyecto: Número de unidades previstas, según documentación gráfica de Proyecto.
Criterio de medición de obra: Se medirá el número de unidades realmente ejecutadas según especificaciones de Proyecto.

**05.13** Ud Bomba circuladora, de rotor húmedo, de bronce, con motor de imán
1 Ud × 785.8 = 785.80
Suministro y colocación de bomba circuladora, de rotor húmedo, de bronce, con motor de imán permanente, con variador de frecuencia incorporado y ventilación automática, con dos modos de funcionamiento seleccionables mediante el botón de la caja de conexiones (velocidad constante y presión proporcional), modelo Ego B 25/40-130 "EBARA", de 130 mm de longitud, impulsor de tecnopolímero, eje motor y cojinetes de cerámica, conexiones roscadas de 1 1/2" de diámetro, rango de temperatura del líquido conducido de 5 a 110°C, aislamiento clase F, protección IP44, alimentación monofásica a 230 V. Incluso puente de manómetros formado por manómetro, válvulas de esfera y tubería de cobre; elementos de montaje; caja de conexiones eléctricas con condensador y accesorios necesarios para su correcto funcionamiento.
Incluye: Replanteo. Colocación de la bomba de circulación. Conexión a la red de distribución. Comprobación de su correcto funcionamiento.
Criterio de medición de proyecto: Número de unidades previstas, según documentación gráfica de Proyecto.
Criterio de medición de obra: Se medirá el número de unidades realmente ejecutadas según especificaciones de Proyecto.

**05.14** u Inodoro blanco t.alto porcelana
3 u × 343.01 = 1029.03
Inodoro de porcelana vitrificada para tanque alto, colocado mediante tacos y tornillos al solado, incluso sellado con silicona, y compuesto por: taza, tanque alto de porcelana, tubo y curva de PVC de 32 mm., para bajada de agua desde el tanque, y asiento con tapa lacados, con bisagras de acero, instalado, incluso con llave de escuadra de 1/2" cromada y latiguillo flexible de 20 cm. y de 1/2", funcionando.

**05.15** u Lavavo para empotrar blanco
2 u × 228.9 = 457.80
Lavabo de porcelana sanitaria, de empotrar en encimera, modelo Aloa "ROCA", color Blanco, de 560x475 mm, equipado con grifería monomando de repisa para lavabo, con cartucho cerámico y limitador de caudal a 6 l/min, acabado cromado, modelo Thesis, y desagüe, acabado cromado con sifón curvo.

**05.16** u Lavavo meridian blanco
2 u × 303.2 = 606.40
Lavabo de Roca modelo Meridian o similar, de 65x53 cm., consemipedestal (serie suspendida), en blanco con grifería de Roca modelo Monodín cromada o similar, válvula de desagüe de 32 mm., llaves de escuadra de 1/2" cromadas y sifón individual de PVC 40 mm., y latiguillos flexibles de 20 cm., totalmente instalado.

**05.17** u Ducha de obra
4 u × 664.6 = 2658.40
Ducha de obra, acabado mate, con fondo antideslizante y orificio de desagüe en un lateral de 90 mm de diámetro, con válvula sifónica de 30 mm de altura de sifón. El precio incluye la griferia.
nota Cymes: es una estimacion no se define.

**05.18** m Aislamiento térmico de tubería en instalación interior de A.C.S. (30/03/2026)
70 m × 4.41 = 308.70
Suministro y colocación de aislamiento térmico de tubería en instalación interior de A.C.S., colocada superficialmente, para la distribución de fluidos calientes (de +60°C a +100°C), formado por coquilla de espuma elastomérica, de 23 mm de diámetro interior y 25 mm de espesor, a base de caucho sintético flexible, de estructura celular cerrada, con adhesivo para las uniones.
Incluye: Preparación de la superficie soporte. Replanteo y corte del aislamiento. Colocación del aislamiento.
Criterio de medición de proyecto: Longitud medida según documentación gráfica de Proyecto.
Criterio de medición de obra: Se medirá la longitud realmente ejecutada según especificaciones de Proyecto.

| Medición | Uds. | Parcial |
|---|---|---|
| Agua Caliente | 55 | 55.00 |
| Recirculación | 15 | 15.00 |
| Total |  | 70 |

**05.19** m Aislamiento térmico de tubería en instalación interior de A.C.S. (30/03/2026)
15 m × 4.41 = 66.15
Suministro y colocación de aislamiento térmico de tubería en instalación interior de A.C.S., colocada superficialmente, para la distribución de fluidos calientes (de +60°C a +100°C), formado por coquilla de espuma elastomérica, de 26 mm de diámetro interior y 25 mm de espesor, a base de caucho sintético flexible, de estructura celular cerrada, con adhesivo para las uniones.
Incluye: Preparación de la superficie soporte. Replanteo y corte del aislamiento. Colocación del aislamiento.
Criterio de medición de proyecto: Longitud medida según documentación gráfica de Proyecto.
Criterio de medición de obra: Se medirá la longitud realmente ejecutada según especificaciones de Proyecto.

## 06 SANEAMIENTO
Importe: 2305.41

**06.01** m³ Excavación de zanjas para instalaciones hasta una profundidad de (30/03/2026)
10 m³ × 87.9 = 879.00
Excavación de zanjas para instalaciones hasta una profundidad de 2 m, en cualquier tipo de terreno, con medios mecánicos, y carga a camión.
Criterio de valoración económica: El precio no incluye el transporte de los materiales excavados.
Incluye: Replanteo general y fijación de los puntos y niveles de referencia. Colocación de las camillas en las esquinas y extremos de las alineaciones. Excavación en sucesivas franjas horizontales y extracción de tierras. Refinado de fondos con extracción de las tierras. Carga a camión de los materiales excavados.
Criterio de medición de proyecto: Volumen medido sobre las secciones teóricas de la excavación, según documentación gráfica de Proyecto, sin duplicar esquinas ni encuentros.
Criterio de medición de obra: Se medirá el volumen teórico ejecutado según especificaciones de Proyecto, sin duplicar esquinas ni encuentros y sin incluir los incrementos por excesos de excavación no autorizados, ni el relleno necesario para reconstruir la sección teórica por defectos imputables al Contratista. Se medirá la excavación una vez realizada y antes de que sobre ella se efectúe ningún tipo de relleno. Si el Contratista cerrase la excavación antes de conformada la medición, se entenderá que se aviene a lo que unilateralmente determine el director de la ejecución de la obra.

**06.02** Ud Arqueta sifónica, registrable, enterrada, construida con fábrica (30/03/2026)
1 Ud × 533.08 = 533.08
Ejecución de arqueta sifónica, registrable, enterrada, construida con fábrica de ladrillo cerámico macizo, de 1/2 pie de espesor, recibido con mortero de cemento, industrial, M-5, de dimensiones interiores 60x60x100 cm, sobre solera de hormigón en masa HM-30/B/20/X0+XA2 de 15 cm de espesor, enfoscada y bruñida interiormente con mortero de cemento, industrial, con aditivo hidrófugo, M-15 formando aristas y esquinas a media caña, con sifón formado por un codo de 87°30' de PVC largo, cerrada superiormente con tapa prefabricada de hormigón armado con cierre hermético al paso de los olores mefíticos; previa excavación con medios mecánicos y posterior relleno del trasdós con material granular. Incluso mortero para sellado de juntas y sumidero sifónico prefabricado de hormigón con salida horizontal de 90/110 mm y rejilla homologada de PVC.
Incluye: Replanteo. Excavación con medios mecánicos. Eliminación de las tierras sueltas del fondo de la excavación. Vertido y compactación del hormigón en formación de solera. Formación de la obra de fábrica con ladrillos, previamente humedecidos, colocados con mortero. Conexionado de los colectores a la arqueta. Enfoscado y bruñido con mortero, redondeando los ángulos del fondo y de las paredes interiores de la arqueta. Colocación del codo de PVC. Realización del cierre hermético y colocación de la tapa y los accesorios. Relleno del trasdós. Comprobación de su correcto funcionamiento.
Criterio de medición de proyecto: Número de unidades previstas, según documentación gráfica de Proyecto.
Criterio de medición de obra: Se medirá el número de unidades realmente ejecutadas según especificaciones de Proyecto.

**06.03** m Colector enterrado de red horizontal de saneamiento, sin arqueta
1 m × 46.31 = 46.31
Suministro y colocación de colector enterrado de red horizontal de saneamiento, sin arquetas, mediante sistema integral registrable, con una pendiente mínima del 2%, para la evacuación de aguas residuales y/o pluviales, formado por tubo de PVC liso, serie SN-4, rigidez anular nominal 4 kN/m², de 125 mm de diámetro exterior, con junta elástica, colocado sobre lecho de arena de 10 cm de espesor, debidamente compactada y nivelada con pisón vibrante de guiado manual, relleno lateral compactando hasta los riñones y posterior relleno con la misma arena hasta 30 cm por encima de la generatriz superior de la tubería. Incluso accesorios, registros, uniones, piezas especiales y lubricante para montaje.
Criterio de valoración económica: El precio no incluye la excavación ni el relleno principal.
Incluye: Replanteo y trazado del conducto en planta y pendientes. Presentación en seco de tubos y piezas especiales. Vertido de la arena en el fondo de la zanja. Descenso y colocación de los colectores en el fondo de la zanja. Montaje, conexionado y comprobación de su correcto funcionamiento. Ejecución del relleno envolvente.
Criterio de medición de proyecto: Longitud medida en proyección horizontal, según documentación gráfica de Proyecto.
Criterio de medición de obra: Se medirá, en proyección horizontal, la longitud realmente ejecutada según especificaciones de Proyecto, incluyendo los tramos ocupados por piezas especiales.

**06.04** m Derivación individual, insonorizada, empotrada, formada por tubo
10 m × 13.1 = 131.00
Suministro y colocación de derivación individual, insonorizada, empotrada, formada por tubo de polipropileno con carga mineral, de 40 mm de diámetro y 1,8 mm de espesor, que conecta el aparato con la bajante, el colector o el bote sifónico; unión a presión con junta elástica. Incluso material auxiliar para montaje y sujeción a la obra, accesorios y piezas especiales.
Incluye: Replanteo del recorrido de la tubería y de la situación de los elementos de sujeción. Presentación de tubos. Fijación del material auxiliar para montaje y sujeción a la obra. Montaje, conexionado y comprobación de su correcto funcionamiento. Realización de pruebas de servicio.
Criterio de medición de proyecto: Longitud medida según documentación gráfica de Proyecto.
Criterio de medición de obra: Se medirá la longitud realmente ejecutada según especificaciones de Proyecto.

**06.05** m Derivación individual, insonorizada, empotrada, formada por tubo
17 m × 14.62 = 248.54
Suministro y colocación de derivación individual, insonorizada, empotrada, formada por tubo de polipropileno con carga mineral, de 50 mm de diámetro y 1,8 mm de espesor, que conecta el aparato con la bajante, el colector o el bote sifónico; unión a presión con junta elástica. Incluso material auxiliar para montaje y sujeción a la obra, accesorios y piezas especiales.
Incluye: Replanteo del recorrido de la tubería y de la situación de los elementos de sujeción. Presentación de tubos. Fijación del material auxiliar para montaje y sujeción a la obra. Montaje, conexionado y comprobación de su correcto funcionamiento. Realización de pruebas de servicio.
Criterio de medición de proyecto: Longitud medida según documentación gráfica de Proyecto.
Criterio de medición de obra: Se medirá la longitud realmente ejecutada según especificaciones de Proyecto.

**06.06** m Derivación individual, insonorizada, empotrada, formada por tubo
7 m × 30.56 = 213.92
Suministro y colocación de derivación individual, insonorizada, empotrada, formada por tubo de polipropileno con carga mineral, de 110 mm de diámetro y 3,4 mm de espesor, que conecta el aparato con la bajante, el colector o el bote sifónico; unión a presión con junta elástica. Incluso material auxiliar para montaje y sujeción a la obra, accesorios y piezas especiales.
Incluye: Replanteo del recorrido de la tubería y de la situación de los elementos de sujeción. Presentación de tubos. Fijación del material auxiliar para montaje y sujeción a la obra. Montaje, conexionado y comprobación de su correcto funcionamiento. Realización de pruebas de servicio.
Criterio de medición de proyecto: Longitud medida según documentación gráfica de Proyecto.
Criterio de medición de obra: Se medirá la longitud realmente ejecutada según especificaciones de Proyecto.

**06.07** m Ramal colector, insonorizado, empotrado, formado por tubo de pol
8 m × 19.29 = 154.32
Suministro y colocación de ramal colector, insonorizado, empotrado, formado por tubo de polipropileno con carga mineral, de 75 mm de diámetro y 2,3 mm de espesor. Incluso material auxiliar para montaje y sujeción a la obra, accesorios y piezas especiales.
Incluye: Replanteo del recorrido de la tubería y de la situación de los elementos de sujeción. Presentación de tubos. Fijación del material auxiliar para montaje y sujeción a la obra. Montaje, conexionado y comprobación de su correcto funcionamiento. Realización de pruebas de servicio.
Criterio de medición de proyecto: Longitud medida según documentación gráfica de Proyecto.
Criterio de medición de obra: Se medirá la longitud realmente ejecutada según especificaciones de Proyecto.

**06.08** Ud Sumidero para vestuario.
3 Ud × 33.08 = 99.24
Sumidero sifónico de PVC con rejilla de acero inoxidable de 100x100 mm y salidas vertical y horizontal de 50 mm de diámetro, para desagüe de vestuario.
Incluye: Montaje, conexionado y comprobación de su correcto funcionamiento.
Criterio de medición de proyecto: Número de unidades previstas, según documentación gráfica de Proyecto.
Criterio de medición de obra: Se medirá el número de unidades realmente ejecutadas según especificaciones de Proyecto.

## 07 VENTILACIÓN (24/03/2026)
Importe: 21406.92

**07.01** m Conducto circular Ø315mm (24/03/2026)
14 m × 63.68 = 891.52
Conducto circular de chapa de acero galvanizado Ø315 mm, tipo helicoidal (SPIRO), espesor según diámetro (aprox. 0,6 mm), unión mediante manguitos estándar, fijación con varilla roscada y abrazaderas galvanizadas cada 2,5 m.

| Medición | Uds. | Parcial |
|---|---|---|
| Ventilacion | 14 | 14.00 |
| Total |  | 14 |

**07.02** m Conducto circular Ø250mm (24/03/2026)
12 m × 43.16 = 517.92
Conducto circular de chapa de acero galvanizado Ø250 mm, tipo helicoidal (SPIRO), espesor según diámetro (aprox. 0,6 mm), unión mediante manguitos estándar, fijación con varilla roscada y abrazaderas galvanizadas cada 2,5 m.

**07.03** m Conducto circular Ø200mm (24/03/2026)
12 m × 34.35 = 412.20
Conducto circular de chapa de acero galvanizado Ø200 mm, tipo helicoidal (SPIRO), espesor según diámetro (aprox. 0,6 mm), unión mediante manguitos estándar, fijación con varilla roscada y abrazaderas galvanizadas cada 2,5 m.

**07.04** Ud Rejilla de ventilación (24/03/2026)
12 Ud × 75.47 = 905.64
Rejilla de extracción, de aluminio extruido, anodizado color natural E6-C-0, con lamas horizontales regulables individualmente, de 425x225 mm o dimensión similar, fijación oculta (con marco de montaje de chapa de acero galvanizado), montada en pared. Incluso accesorios de montaje y elementos de fijación.

**07.05** m Sifón flexible seco de evacuación de condensados para grupos de (24/03/2026)
3 m × 99.18 = 297.54
Sifón flexible seco de evacuación de condensados para grupos de ventilación DF, SI-21-4519A_marca Siber.

**07.06** ud Acesorios (24/03/2026)
1 ud × 1.32 = 1.32
Incluye parte proporcional de sujeciones, codos, tés y accesorios necesarios para conductos termoplásticos, marca SIBER.
Incluye parte proporcional codos, tés, sujeción y accesorios necesarios para conductos de acero galvanizado, marca SIBER.
nota cymes: valorado en las partidas anteriores

**07.07** Ud Extractor para baño. (24/03/2026)
3 Ud × 28.85 = 86.55
Extractor para baño formado por ventilador helicoidal extraplano, velocidad 2350 r.p.m., potencia máxima de 9 W, caudal de descarga libre 100 m³/h, nivel de presión sonora de 33 dBA, de dimensiones 121x94x121 mm,

**07.08** m Conducto flexible. (24/03/2026)
15 m × 37.23 = 558.45
Red de conductos flexibles de distribución de aire para climatización, constituida por tubo flexible de 100 mm de diámetro, temperatura de trabajo entre -30°C y 250°C, compuesto por un tubo interior de un complejo de poliéster y aluminio con refuerzo de alambre tratado contra la oxidación en forma de espiral helicoidal, aislamiento de lana de vidrio de 25 mm de espesor y recubrimiento exterior de aluminio reforzado. Incluso cinta de aluminio y elementos de fijación con una separación máxima de 1,50 m.

**07.09** u Unidad de ventilación para aportación de aire (24/03/2026)
1 u × 682.49 = 682.49
Unidad de ventilación para aportación de aire, modelo CAF-315, para conducto circular Ø315 mm, con ventilador centrífugo de álabes hacia atrás, motor monofásico 230V-50Hz, protección IP44, con sección de filtración equipada con filtro F7 (ePM1 =50%), registro lateral para mantenimiento y sustitución de filtro.

**07.10** Ud Caja de ventilación para extracción (24/03/2026)
1 Ud × 682.49 = 682.49
Caja de ventilación en línea serie CAF-315, para conducto Ø315 mm, caudal hasta 1.200–1.500 m³/h, ventilador centrífugo de álabes hacia atrás, motor 230V-50Hz, IP44, con caja portafiltros integrada o acoplada con filtro F7 (ePM1 50–65%), según UNE-EN ISO 16890

**07.11** Ud Equipo de aire acondicionado con unidad interior de cassette, si (24/03/2026)
2 Ud × 4860.76 = 9721.52
Equipo de aire acondicionado, sistema aire-aire split 1x1, para gas R-32, bomba de calor, alimentación a la unidad exterior monofásica (230V/50Hz), modelo HyperInverter FDT71VHNX-W "MITSUBISHI HEAVY INDUSTRIES", potencia frigorífica nominal 7,1 kW (temperatura de bulbo seco en el interior 27°C, temperatura de bulbo húmedo en el interior 19°C, temperatura de bulbo seco en el exterior 35°C, temperatura de bulbo húmedo en el exterior 24°C), potencia calorífica nominal 8 kW (temperatura de bulbo seco en el interior 20°C, temperatura de bulbo húmedo en el exterior 6°C), SEER 7,6 (clase A+++), SCOP 4,7 (clase A++), EER 4,2 (clase A), COP 4,58 (clase A), formado por una unidad interior de cassette FDT71VH, de 236x840x840 mm, peso 21 kg, panel decorativo de color blanco, modelo T-PSA-5BW-E de 35x950x950 mm, nivel sonoro (velocidad baja) 26 dBA, caudal de aire (velocidad ultra alta) 1680 m³/h, con filtro, bomba de drenaje y control por cable con pantalla táctil LCD, modelo Eco Touch RC-EX3A, y una unidad exterior FDC71VNX-W, de 750x880x340 mm, peso 60 kg y caudal de aire 3600 m³/h, con control de condensación. Incluso elementos antivibratorios y soportes de pared para apoyo de la unidad exterior y elementos para suspensión del techo para la unidad interior.

**07.12** Ud Equipo de aire acondicionado, sistema aire-aire split 1x1, para (24/03/2026)
1 Ud × 3822.96 = 3822.96
Equipo de aire acondicionado, sistema aire-aire split 1x1, para gas R-32, bomba de calor, alimentación monofásica (230V/50Hz), modelo Spa DI 80 "TOSHIBA", potencia frigorífica nominal 6,7 kW (temperatura de bulbo seco del aire interior 27°C, temperatura de bulbo húmedo del aire interior 19°C, temperatura de bulbo seco del aire exterior 35°C, temperatura de bulbo húmedo del aire exterior 24°C), potencia frigorífica mínima/máxima 1,5/7,4 kW, consumo eléctrico en refrigeración 2,4 kW, EER 2,82, SEER 5,2 (clase energética A), potencia calorífica nominal 7,7 kW (temperatura de bulbo seco del aire interior 20°C, temperatura de bulbo seco del aire exterior 7°C, temperatura de bulbo húmedo del aire exterior 6°C), potencia calorífica mínima/máxima 1,5/9 kW, consumo eléctrico en calefacción 2,3 kW, COP 3,32, SCOP 4,13 (clase energética A+), formado por una unidad interior de techo con distribución por conducto rectangular RAV-RM801BTP-E, caudal de aire a velocidad alta/baja 1200/870 m³/h, presión sonora a velocidad alta/media/baja 34/30/26 dBA, dimensiones 275x1000x750 mm, peso 30 kg, presión de aire mínima/máxima 30/120 Pa, con mando a distancia inalámbrico TCB-AX32E2, y una unidad exterior RAV-GM801ATP-E, con compresor tipo Twin Rotary, con tecnología Inverter, caudal de aire 2700 m³/h, presión sonora en refrigeración 48 dBA, presión sonora en calefacción 52 dBA, dimensiones 550x780x290 mm, peso 43 kg, diámetro de conexión de la tubería de gas 5/8", diámetro de conexión de la tubería de líquido 3/8", longitud máxima de tubería 30 m, diferencia máxima de altura entre la unidad exterior y la unidad interior 30 m. Incluso elementos antivibratorios y soportes de pared para apoyo de la unidad exterior y elementos para suspensión del techo para la unidad interior.

**07.13** m Línea frigorífica doble, de 5/8" y 3/8'' de diámetro (24/03/2026)
50 m × 43.27 = 2163.50
Línea frigorífica doble realizada con tubería para gas mediante tubo de cobre sin soldadura, de 5/8" de diámetro y 1 mm de espesor con coquilla de espuma elastomérica, de 16 mm de diámetro interior y 15 mm de espesor, a base de caucho sintético flexible, de estructura celular cerrada y tubería para líquido mediante tubo de cobre sin soldadura, de 3/8" de diámetro y 0,8 mm de espesor con coquilla de espuma elastomérica, de 11 mm de diámetro interior y 10 mm de espesor, a base de caucho sintético flexible, de estructura celular cerrada.

| Código | Ud | Descripción | Cantidad | Precio | Importe |
|---|---|---|---|---|---|
| 07.14 | Ud | Termostato programador, digital, con comunicación por cable. (24/03/2026) | 3 | 144.64 | 433.92 |

**07.15** m Red de evacuación de condensados, colocada superficialmente y fi (24/03/2026)
3 m × 76.3 = 228.90
Red de evacuación de condensados, colocada superficialmente y fijada al paramento, formada por tubo flexible de PVC, de 16 mm de diámetro y 1,5 mm de espesor, que conecta la unidad de aire acondicionado con la red de pequeña evacuación, la bajante, el colector o el bote sifónico. Incluso material auxiliar para montaje y sujeción a la obra, accesorios y piezas especiales colocados mediante unión pegada con adhesivo.

## 08 INSTALACIÓN ELÉCTRICA
Importe: 13550.85

**08.01** m Derivación individual
15 m × 23.66 = 354.90
Derivación individual trifásica empotrada para local comercial u oficina, delimitada entre la centralización de contadores o la caja de protección y medida y el cuadro de mando y protección de cada usuario, formada por cables unipolares con conductores de cobre, RZ1-K (AS) Cca-s1b,d1,a1 5G16 mm², siendo su tensión asignada de 0,6/1 kV, bajo tubo protector flexible, corrugado, de polipropileno, con IP549, de 63 mm de diámetro. Incluso accesorios y elementos de sujeción. Totalmente montada, conexionada y probada.
Incluye: Replanteo y trazado de la línea. Colocación y fijación del tubo. Tendido de cables. Conexionado.
Criterio de medición de proyecto: Longitud medida según documentación gráfica de Proyecto.
Criterio de medición de obra: Se medirá la longitud realmente ejecutada según especificaciones de Proyecto.

**08.02** u Cuadro general de mando y protección
1 u × 2591.7 = 2591.70
Cuadro protección electrificación elevada, formado por caja, de doble aislamiento de empotrar, con caja de empotrar de 6x12 elementos, perfil omega, embarrado de protección, interruptor de control de potencia, interruptor general magnetotérmico de corte omnipolar 200 A, interruptor diferencial 4x40 A 300 - 30 mA y PIAS (I+N) de 10, 16, 20, 40 A. Instalado, incluyendo cableado y conexionado.

**08.03** m Cable eléctrico de 450/750 V de tensión nominal. 2,5 mm²
600 m × 4.04 = 2424.00
Cable unipolar H07Z1-K (AS), reacción al fuego clase Cca-s1a,d1,a1, con conductor multifilar de cobre clase 5 (-K) de 2,5 mm² de sección, con aislamiento de compuesto termoplástico a base de poliolefina libre de halógenos con baja emisión de humos y gases corrosivos (Z1), bajo tubo empotrado. Incluso accesorios y elementos de sujeción.
Incluye: Tendido del cable. Conexionado. Comprobación de su correcto funcionamiento.
Criterio de medición de proyecto: Longitud medida según documentación gráfica de Proyecto.
Criterio de medición de obra: Se medirá la longitud realmente ejecutada según especificaciones de Proyecto.
nota Cymes: se valora 3x 2,5 mm²

| Medición | Uds. | Largo | Parcial |
|---|---|---|---|
| Circuitos interiores tomas de corriente | 3 | 200 | 600.00 |
| Total |  |  | 600 |

**08.04** m Cable eléctrico de 450/750 V de tensión nominal. 1,5mm²
750 m × 3.19 = 2392.50
Cable unipolar H07Z1-K (AS), reacción al fuego clase Cca-s1a,d1,a1, con conductor multifilar de cobre clase 5 (-K) de 1,5 mm² de sección, con aislamiento de compuesto termoplástico a base de poliolefina libre de halógenos con baja emisión de humos y gases corrosivos (Z1), instalado bajo tubo empotrado. Incluso accesorios y elementos de sujeción.
Incluye: Tendido del cable. Conexionado. Comprobación de su correcto funcionamiento.
Criterio de medición de proyecto: Longitud medida según documentación gráfica de Proyecto.
Criterio de medición de obra: Se medirá la longitud realmente ejecutada según especificaciones de Proyecto.
nota Cymes: se valora 3x 1,5 mm²

| Medición | Uds. | Largo | Parcial |
|---|---|---|---|
| Circuitos Interiores alumbrado | 3 | 250 | 750.00 |
| Total |  |  | 750 |

**08.05** m Cable eléctrico de 450/750 V de tensión nominal. 4 mm²
105 m × 5.62 = 590.10
Cable unipolar H07Z1-K (AS), reacción al fuego clase B2ca-s1a,d1,a1, con conductor multifilar de cobre clase 5 (-K) de 4 mm² de sección, con aislamiento de compuesto termoplástico a base de poliolefina libre de halógenos con baja emisión de humos y gases corrosivos (Z1), bajo tubo empotrado. Incluso accesorios y elementos de sujeción.
Incluye: Tendido del cable. Conexionado. Comprobación de su correcto funcionamiento.
Criterio de medición de proyecto: Longitud medida según documentación gráfica de Proyecto.
Criterio de medición de obra: Se medirá la longitud realmente ejecutada según especificaciones de Proyecto.
nota Cymes: se valora 3x 4mm²

| Medición | Uds. | Largo | Parcial |
|---|---|---|---|
| Circuitos Interiores Termo | 3 | 35 | 105.00 |
| Total |  |  | 105 |

**08.06** m Cable eléctrico de 450/750 V de tensión nominal. 6 mm²
45 m × 7.46 = 335.70
Cable unipolar H07Z1-K (AS), reacción al fuego clase B2ca-s1a,d1,a1, con conductor multifilar de cobre clase 5 (-K) de 6 mm² de sección, con aislamiento de compuesto termoplástico a base de poliolefina libre de halógenos con baja emisión de humos y gases corrosivos (Z1). Incluso accesorios y elementos de sujeción.
Incluye: Tendido del cable. Conexionado. Comprobación de su correcto funcionamiento.
Criterio de medición de proyecto: Longitud medida según documentación gráfica de Proyecto.
Criterio de medición de obra: Se medirá la longitud realmente ejecutada según especificaciones de Proyecto.
nota Cymes: se valora 3x 6mm²

| Medición | Uds. | Largo | Parcial |
|---|---|---|---|
| Circuitos interiores Aire Acondicionado | 3 | 15 | 45.00 |
| Total |  |  | 45 |

**08.07** Ud Interruptor empotrado.
4 Ud × 34.42 = 137.68
Interruptor unipolar (1P), gama básica, intensidad asignada 10 AX, tensión asignada 250 V, con tecla simple, de color blanco y marco embellecedor para 1 elemento, de color blanco. Instalación empotrada.
Criterio de valoración económica: El precio no incluye la caja para mecanismo empotrado.
Incluye: Montaje, conexionado y comprobación de su correcto funcionamiento.
Criterio de medición de proyecto: Número de unidades previstas, según documentación gráfica de Proyecto.
Criterio de medición de obra: Se medirá el número de unidades realmente ejecutadas según especificaciones de Proyecto.

**08.08** Ud Base de toma de corriente empotrada.
20 Ud × 54.13 = 1082.60
Base de toma de corriente con contacto de tierra (2P+T), tipo Schuko, gama básica, intensidad asignada 16 A, tensión asignada 250 V, con tapa, de color blanco y marco embellecedor para 1 elemento, de color blanco. Instalación empotrada.
Criterio de valoración económica: El precio no incluye la caja para mecanismo empotrado.
Incluye: Montaje, conexionado y comprobación de su correcto funcionamiento.
Criterio de medición de proyecto: Número de unidades previstas, según documentación gráfica de Proyecto.
Criterio de medición de obra: Se medirá el número de unidades realmente ejecutadas según especificaciones de Proyecto.

**08.09** Ud Proyector orientable de superficie LED, 4500 lm, negro 25 W
11 Ud × 24.79 = 272.69
Proyecto orientable de superficie LED, 4500 lm, negro 25 W, alimentación a 220/240 V y 50-60 Hz. Instalación empotrada.
Criterio de valoración económica: El precio no incluye las ayudas de albañilería para instalaciones.
Incluye: Replanteo. Montaje, conexionado y comprobación de su correcto funcionamiento.
Criterio de medición de proyecto: Número de unidades previstas, según documentación gráfica de Proyecto.
Criterio de medición de obra: Se medirá el número de unidades realmente ejecutadas según especificaciones de Proyecto.
nota Cymes: solo colocacion, suministra propiedad

**08.10** Ud Luminaria circular tipo Downlight, con lámpara LED. Instalación
2 Ud × 18.13 = 36.26
Luminaria circular fija de techo tipo Downlight, no regulable, de 19 W, alimentación a 220/240 V y 50-60 Hz, de 128 mm de diámetro de empotramiento y 120 mm de altura, con lámpara LED no reemplazable, temperatura de color 4000 K, óptica formada por reflector recubierto con aluminio vaporizado, acabado muy brillante, de alto rendimiento, haz de luz extensivo 72°, aro embellecedor de aluminio inyectado, acabado termoesmaltado, de color blanco, índice de deslumbramiento unificado menor de 22, índice de reproducción cromática mayor de 90, flujo luminoso 1812 lúmenes, grado de protección IP40, con flejes de fijación. Instalación empotrada.
Incluye: Replanteo. Montaje, conexionado y comprobación de su correcto funcionamiento.
Criterio de medición de proyecto: Número de unidades previstas, según documentación gráfica de Proyecto.
Criterio de medición de obra: Se medirá el número de unidades realmente ejecutadas según especificaciones de Proyecto.
nota Cymes: solo colocacion, suministra propiedad

**08.11** Ud Aplique circular de espejo con lámpara LED.
8 Ud × 22.3 = 178.40
Aplique circular de espejo, de 6 W, alimentación a 220/240 V y 50-60 Hz, con lámpara LED no reemplazable, con cuerpo de plástico color blanco, haz de luz ajustable entre 10° y 120° y difusor de policarbonato opal, índice de deslumbramiento unificado menor de 19, índice de reproducción cromática mayor de 80, flujo luminoso 380 lúmenes, grado de protección IP44. Instalación en superficie.
Incluye: Replanteo. Montaje, conexionado y comprobación de su correcto funcionamiento.
Criterio de medición de proyecto: Número de unidades previstas, según documentación gráfica de Proyecto.
Criterio de medición de obra: Se medirá el número de unidades realmente ejecutadas según especificaciones de Proyecto.
nota Cymes: solo colocacion, suministra propiedad

**08.12** Ud Luminaria circular tipo Downlight, con lámpara LED. Instalación
8 Ud × 18.13 = 145.04
Luminaria circular fija de techo tipo Downlight, no regulable, de 18 W, alimentación a 220/240 V y 50-60 Hz, de 175 mm de diámetro de empotramiento y 118 mm de altura, con lámpara LED no reemplazable, óptica formada por reflector recubierto con aluminio vaporizado, acabado muy brillante, de alto rendimiento, haz de luz extensivo 73°, aro embellecedor de plástico, acabado termoesmaltado, de color blanco, índice de deslumbramiento unificado menor de 19, índice de reproducción cromática mayor de 80, flujo luminoso 1181 lúmenes, grado de protección IP40, con flejes de fijación. Instalación empotrada.
Incluye: Replanteo. Montaje, conexionado y comprobación de su correcto funcionamiento.
Criterio de medición de proyecto: Número de unidades previstas, según documentación gráfica de Proyecto.
Criterio de medición de obra: Se medirá el número de unidades realmente ejecutadas según especificaciones de Proyecto.
nota Cymes: solo colocacion, suministra propiedad

**08.13** Ud Luminaria tipo Downlight LED empotrado orientable. Negro IP44,
16 Ud × 18.13 = 290.08
Luminaria tipo Downlight LED empotrado orientable. Negro IP44,, de 18 W, alimentación a 220/240 V y 50-60 Hz, de 125 mm de diámetro de empotramiento y 110 mm de altura, con lámpara LED no reemplazable
, óptica formada por reflector recubierto con aluminio vaporizado, acabado muy brillante, de alto rendimiento, haz de luz extensivo 66°, aro embellecedor de plástico, acabado termoesmaltado, de color blanco, índice de deslumbramiento unificado menor de 19, índice de reproducción cromática mayor de 80, flujo luminoso 882 lúmenes, grado de protección IP40, con flejes de fijación. Instalación empotrada.
Incluye: Replanteo. Montaje, conexionado y comprobación de su correcto funcionamiento.
Criterio de medición de proyecto: Número de unidades previstas, según documentación gráfica de Proyecto.
Criterio de medición de obra: Se medirá el número de unidades realmente ejecutadas según especificaciones de Proyecto.
nota Cymes: solo colocacion, suministra propiedad

**08.14** Ud Luminaria tipo Downlight LED empotrado orientable. Negro IP67
6 Ud × 18.13 = 108.78
Luminaria tipo Downlight LED empotrado orientable. Negro IP67, de 20 W, alimentación a 220/240 V y 50-60 Hz, con 2 lámparas LED, índice de deslumbramiento unificado menor de 19, índice de reproducción cromática mayor de 80, flujo luminoso 5555 lúmenes, difusor de policarbonato opal, cuerpo de ABS y reflector de chapa de acero, acabado pintado, de color blanco.
Incluye: Replanteo. Montaje, conexionado y comprobación de su correcto funcionamiento.
Criterio de medición de proyecto: Número de unidades previstas, según documentación gráfica de Proyecto.
Criterio de medición de obra: Se medirá el número de unidades realmente ejecutadas según especificaciones de Proyecto.
nota Cymes: solo colocacion, suministra propiedad

**08.15** Ud Luminaria de emergencia con lámpara LED 170 lúmenes.
13 Ud × 112.45 = 1461.85
Luminaria de emergencia, de 2,2 W, con lámpara LED no reemplazable, flujo luminoso 170 lúmenes, carcasa de 210x110x41 mm, aislamiento clase II, grados de protección IP42 e IK07, con baterías de Ni-Cd, autonomía de 1 h, alimentación a 220/240 V y 50-60 Hz y piloto luminoso indicador de carga color verde, en zonas comunes. Instalación empotrada. Incluso accesorios y elementos de fijación.
Criterio de valoración económica: El precio no incluye las ayudas de albañilería para instalaciones.
Incluye: Replanteo. Fijación y nivelación. Montaje, conexionado y comprobación de su correcto funcionamiento.
Criterio de medición de proyecto: Número de unidades previstas, según documentación gráfica de Proyecto.
Criterio de medición de obra: Se medirá el número de unidades realmente ejecutadas según especificaciones de Proyecto.

**08.16** m Cable coaxial.
25 m × 3.48 = 87.00
Cable coaxial RG-6 no propagador de la llama, de 75 Ohm de impedancia característica media, reacción al fuego clase Dca-s2,d2,a2, con conductor central de cobre de 1,15 mm de diámetro, dieléctrico de polietileno celular, pantalla de cinta de aluminio/polipropileno/aluminio, malla de hilos trenzados de cobre y cubierta exterior de PVC LSFH libre de halógenos, con baja emisión de humos y gases corrosivos de 6,9 mm de diámetro de color blanco. Incluso accesorios y elementos de sujeción.
Incluye: Tendido de cables.
Criterio de medición de proyecto: Longitud medida según documentación gráfica de Proyecto.
Criterio de medición de obra: Se medirá la longitud realmente ejecutada según especificaciones de Proyecto.

**08.17** Ud Toma de usuario.
1 Ud × 23.18 = 23.18
Toma doble, TV-R, de 5-1000 MHz, marco y embellecedor.
Incluye: Montaje, conexionado y comprobación de su correcto funcionamiento.
Criterio de medición de proyecto: Número de unidades previstas, según documentación gráfica de Proyecto.
Criterio de medición de obra: Se medirá el número de unidades realmente ejecutadas según especificaciones de Proyecto.

| Medición | Uds. | Largo | Parcial |
|---|---|---|---|
| Planta Baja | 1 | 1 | 1.00 |
| Total |  |  | 1 |

**08.18** Ud Toma de usuario.
2 Ud × 25.26 = 50.52
Toma doble con conectores tipo RJ-45 de 8 contactos, categoría 6, marco y embellecedor.
Incluye: Montaje, conexionado y comprobación de su correcto funcionamiento.
Criterio de medición de proyecto: Número de unidades previstas, según documentación gráfica de Proyecto.
Criterio de medición de obra: Se medirá el número de unidades realmente ejecutadas según especificaciones de Proyecto.

**08.19** Ud Detector de presencia, empotrado.
2 Ud × 124.94 = 249.88
Detector de presencia, gama básica formado por mecanismo de conmutación para automatización del sistema de alumbrado, detector de presencia de material termoplástico color blanco acabado brillante y marco embellecedor para 1 elemento de material termoplástico color blanco acabado brillante. Instalación empotrada.
Criterio de valoración económica: El precio no incluye la caja para mecanismo empotrado.
Incluye: Montaje, conexionado y comprobación de su correcto funcionamiento.
Criterio de medición de proyecto: Número de unidades previstas, según documentación gráfica de Proyecto.
Criterio de medición de obra: Se medirá el número de unidades realmente ejecutadas según especificaciones de Proyecto.

**08.20** Ud Toma de audio, vídeo, voz y datos, empotrada.
2 Ud × 22.34 = 44.68
Toma simple, RJ-45 categoría 5e U/UTP, gama básica, con tapa, de color blanco y marco embellecedor para 1 elemento, de color blanco. Instalación empotrada.
Criterio de valoración económica: El precio no incluye la caja para mecanismo empotrado.
Incluye: Montaje, conexionado y comprobación de su correcto funcionamiento.
Criterio de medición de proyecto: Número de unidades previstas, según documentación gráfica de Proyecto.
Criterio de medición de obra: Se medirá el número de unidades realmente ejecutadas según especificaciones de Proyecto.

**08.21** Ud Puesto de trabajo.
2 Ud × 112.45 = 224.90
Puesto de trabajo compuesto por 6 tomas de corriente (F+N+TT) tipo Schuko, 2 Tomas RJ-45 y una toma RJ-11, con grado de protección IP44, monobloc, de material termoplástico color blanco, y conexión mediante bornes con tornillo, gama Superficie IP44, referencia 041430. Instalación empotrada o en superficie.
Incluye: Montaje, conexionado y comprobación de su correcto funcionamiento.
Criterio de medición de proyecto: Número de unidades previstas, según documentación gráfica de Proyecto.
Criterio de medición de obra: Se medirá el número de unidades realmente ejecutadas según especificaciones de Proyecto.

**08.22** u Red de tierra
1 u × 468.41 = 468.41
Red de toma de tierra de estructura, realizada con cable de cobre desnudo de 35 mm2, uniéndolo mediante soldadura aluminotérmica a la armadura de cada zapata, incluyendo parte proporcional de pica, registro de comprobación y puente de prueba.

## 09 PINTURAS
Importe: 1051.76

**09.01** m2 Pintura plástica en paramentos verticales
111.18 m2 × 9.46 = 1051.76
Aplicación manual de dos manos de pintura plástica, color a elegir, acabado mate, textura lisa, la primera mano diluida con un 20% de agua y la siguiente sin diluir, (rendimiento: 0,1 l/m² cada mano); previa aplicación de una mano de imprimación a base de copolímeros acrílicos en suspensión acuosa, sobre paramento interior de yeso proyectado o placas de yeso laminado, vertical, de hasta 3 m de altura. El precio incluye la protección de los elementos del entorno que puedan verse afectados durante los trabajos y la resolución de puntos singulares.

| Medición | Uds. | Largo | Alto | Parcial |
|---|---|---|---|---|
|  | 1 | 17.05 | 3 | 51.15 |
|  | 1 | 20.7 | 2.9 | 60.03 |
| Total |  |  |  | 111.18 |

## 10 AISLAMIENTO ACÚSTICO
Importe: 740.94

**10.03** u Limitador registrador
1 u × 740.94 = 740.94
Instalacion de limitador registrador acustico reglamentario.
notaCymes:a justificar en obra no se define.

## 12 GESTIÓN DE RESIDUOS (31/03/2026)

**12.01** u Gestión de residuos (31/03/2026)
0 u
Gestion de residuos incluso transporte y canon de vertido a gestor autorizado

## 13 INCENDIOS
Importe: 1059.28

**13.01** u Extintopr polvo ABC 6kg
2 u × 58.64 = 117.28
Extintor de polvo químico ABC polivalente antibrasa, de eficacia 21A/113B, de 6 kg. de agente extintor, con soporte, manómetro comprobable y boquilla con difusor, según Norma UNE, certificado AENOR. Medida la unidad instalada.

**13.02** u Señal poliestitrno hasta 410x410mm. Fotoluminiscente
3 u × 22.96 = 68.88
Señalización de equipos contra incendios fotoluminiscente, de riesgo diverso, advertencia de peligro, prohibición, evacuación y salvamento, en poliestireno de 1,5 mm fotoluminiscente, de dimensiones 210x210 mm. Medida la unidad instalada.

**13.03** u Bloq. aut. emerg. V-55
12 u × 72.76 = 873.12
Bloque autónomo de alumbrado de emergencia, tubo F6T5, 327x145x58 cm., con un grado de pro- tección de IP 42, IK 04, flujo luminoso 55 lm. Autonomía de una hora con batería Ni.Cd. 2,4v/1,5Ah. según norma CEI EN 60598.2.22 - UNE 20392.93.

## 14 CUBIERTA
Importe: 740.54

**14.01** u Tapado de sumidero existente
1 u × 181.52 = 181.52
Tapado de sumidero existente incluso acabado concordante con cubierta existente conforme a DB-HS 5
nota Cymes: a justificar, no se define los trabajos a realizar

**14.02** u Sumidero
2 u × 279.51 = 559.02
Colocación de sumidero incluso remate del encuentro con cubierta con lamina impermeabilizante según DB-HS 5 y conexión a bajante.
nota Cymes: a justificar, no se define

## Entidades
- Alicante, C
- Castellón, C
- Valencia, C
